# Turiner Str. 20
Angebotsaufforderung (GAEB DA XML 3.2, DA83)
Projekt: 017400
Währung: EUR
Erstellt mit: GXML Toolbox V3.3 R20230829, iTWO_64 V24.0.454, 05.02.2026

## 06_232 WDVS
Datum: 05.02.2026

*Hinweis: Bauvorhaben*
BAUVORHABEN:Turiner Straße 20
  13347 Berlin

GEWERK:  WDVS
Angaben zum Bauwerk
Mehrfamilienhaus, Baujahr um 1900
Ausführungsort:  Vorderhaus, Seitenflügel, Hinterhaus (Hof 2 durch Keller), Nachbargrundstück (Giebelbrandwand)

Ausführungszeitraum: BE:13.04.2026WDVS: 22.06.2026 bis 18.11.2026
Bauleiter: Herr Jäger

*Hinweis: Fotos*
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Foto Straßenansicht Turinerstraße 20, 13347 Berlin (Foto aufgenommen 2025)

*Hinweis: A) ALLGEMEINE VORBEMERKUNGEN*
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften  z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

### Bereich 1 WDVS Turinerstraße 20, 13347 Berlin

#### Abschnitt 1.1 Baustelleneinrichtung

**1.1.10 Baustelle einrichten**
Liefern, vorhalten und wieder entfernen aller zur
Ausführung der Arbeiten benötigten Geräte und Werkzeuge.
Menge: 1,000 pau

**1.1.20 Baustellen WC**
Aufstellen und wieder
Entfernen eines
Chemikalienklosetts mit
Waschgelegenheit nach
Vorschrift der Arbeitsstättenverordnung
Standzeit 4 Wochen
Vorhaltezeit: gesondert
(Der Nutzung durch andere Gewerke wird gestattet.)
Menge: 1,000 Stk

**1.1.30 Vorhalten WC**
Baustellen WC vorhalten
1 Stück / Woche
Menge: 36,000 StWo

**1.1.40 Bauwasseranschluss**
Bauwasseranschluss  herstellen/vorhalten/demontieren
inkl. Wasseruhr (Verbrauch ist nach Fertigstellung der
Bauleitung mitzuteilen).
Menge: 1,000 pau

**1.1.50 Stellung eines Baustromanschluß**
Baustromanschluß (Baustromverteiler)Beauftragung eines
Elekrofachbetriebes zur Herstellung,Vorhaltung und
Demontage eines für die einzusetzenden Maschinen
geeigneten Stromanschlusses, inkl. wiederkehrender messtechnischer Prüfungder Fehlerstrom-Schutzeinrichtungen
inkl. Stromzähler
(Verbrauch ist nach Fertigstellung der Bauleitung mitzuteilen).
Menge: 1,000 pau

**1.1.60 Einholung einer Straßenlandsondernutzung**
*** Bedarfsposition ohne GB
Beantragung Straßenlandsondernutzung für die Zeit der Bauausführung (gesamt) bei der Stadt. Inkl. etwaiger Verlängerungen. Die Gebühren werden vom AG übernommen.
Menge: 1,000 paus

**1.1.70 Einholung einer Verkehrsrechtlichen Anordung**
*** Bedarfsposition ohne GB
Beantragung Parkzone am Gebäude / verkehrsrechtliche Anordnung
für die Zeit der Bauausführung (gesamt). Inkl. etwaiger Verlängerungen. Die Kosten der VRA trägt der AN was einzukalkulieren ist.
Menge: 1,000 paus

**1.1.80 Verkehrssicherung BE**
Verkehrssicherung BE
Bauzaun, einrichten einer eingeschränkten Halteverbotszone
vor dem Objekt, Aufstellen eines Regelplanes, Absperrmaßnahmen gem. Regelplan mit Bauzaun nach Bedarf (bis ca. 40 m) inkl. Barken und Beleuchtung (aufstellen und nach Beendigung der Maßnahme entfernen)
Menge: 1,000 Stk

**1.1.90 Verkehrssicherung BE Standzeit**
Verkehrssicherung BE Standzeit
vorhalten (Gebrauchsüberlasssung) inkl. prüfen in Stk/Woche
Menge: 40,000 StWo

**1.1.100 Bauzaun außerhalb Verkehrssicherung BE**
*** Bedarfsposition ohne GB
Bauzaun auf Anweisung des AG aus Mobilen
Stahlrahmenelementen mit Beleuchtung,
Rundstahlfüllstaben, Stützfüßen aus Beton, inkl.
sämtlicher
Verbindungen, Kupplungen etc. Der Zaun ist
aufzustellen, und nach Abschluss
aller Bauarbeiten wiederabzubauen
Menge: 1,000 m

**1.1.110 Zulage zur Vor-Pos. (Bauzaun) weiteren Zulage**
*** Bedarfsposition ohne GB
Zulage zur Vor-Pos. (Bauzaun) je weitere Woche
(inkl.sichern, regelm. prüfen)
Menge: 1,000 Wo

#### Abschnitt 1.2 Putz-, Maurer und Abbrucharbeiten

**1.2.10 Bodenflächen mit Abdeckvlies abdecken**
Bodenflächen mit Abdeckvlies schützen
und nach Beendigung der Arbeiten entfernen und entsorgen
Menge: 160,000 m2

**1.2.20 Fensterflächen mit Fensterfolie abkleben**
Fensterflächen mit Fensterfolie schützenund nach den
Arbeiten entfernen und entsorgen.
Menge: 430,000 m2

**1.2.30 Untergrund auf Tragfähigkeit und Ebenheit Prüfen**
Untergrund für das fachgerechte Befestigen eines WDVS
prüfen. Prüfung ob der Untergrund in seiner Ebenheit der
DIN 18202 (Maßtoleranzen im Hochbau, Tabelle 3)
entspricht. Ergebnisse protokollieren. Prüfung der Ebenheit
Menge: 2050,000 m2

**1.2.40 Losen Altputz abschlagen**
Fassade auf losen und nicht tragfähigen Putz prüfen und diesen
entfernen und fach gerecht entsorgen

Annahme von ca. 30% der Gesamtfläche
Menge: 615,000 m2

**1.2.50 Fassadenfläche neu verputzen**
Putz mit faserhaltigem, spritzbarem,
mineralischem Leicht-Trockenmörtel (nach
DIN 18550 Teil 4) liefern und beiputzen der zuvor
freigelegten Stellen, inkl. erforderlicher Grundierungsgänge.

Ausgleichputz anbringen

Ausgleichputzes mit einem Kalkzementmörtel MG P II nach
DIN 18550 liefern und auftragen inkl. erforderlicher Grundierungsgänge..

Putz mindestens 14 Tage erhärten lassen.

Je nach gewünschter Oberbeschichtung den
Putzmörtel fein abreiben oder leicht aufrauen.
Menge: 615,000 m2

**1.2.60 Putz der Fensterlaibungen abschneiden/ abstemmen**
Putz der Fensterlaibungen zur Aufnahme der Wärmedämmung / Laibungsdämmung abschneiden/ abstemmen
Menge: 950,000 m

**1.2.70 Fensterlaibung beiputzen**
Fensterlaibung zur Aufnahme der Wärmedämmung / Laibungsdämmung beiputzen
Menge: 950,000 m

**1.2.80 Bautechnische Risse aufweiten**
Bautechnische Risse fachgerecht U-förmig aufweiten,
 Abmessung: b/t = 1/1 cm. Rißbereich gründlich entstauben.
Menge: 200,000 m

**1.2.90 Bautechnische Risse verfüllen**
Bautechnische Risse mit plasto-elastischer Spachtelmasse
oberflächenbündig verfüllen und fachgerecht an die
Oberflächenstruktur angleichen.

Nach Herstellervorgaben

Erzeugnis: Brillux / Caparol
o. glw.
Menge: 200,000 m

**1.2.100 Algen-, Moos-/ Pilzbefall entfernen, außen,**
Vorhandenen Algen-, Moos- und Pilzbefall auf der
Oberfläche vollflächig durch geeignete Maßnahmen
fachgerecht nass entfernen, einschl. der mechanischen Entfernung vonevtl. vorhandenen
Pflanzen- und Saugpollen von Rankgewächsen.
Produktart: Desinfektionsmittel PT 2 (lt. Biozid
verordnung 528/2012/EU) Gereinigte Flächen mit wässriger
 Mikrobiozid-Lösungdurchwaschen.

Nach Herstellervorgaben

Erzeugnis: Brillux / Caparol

o. glw.
Menge: 2050,000 m2

**1.2.110 Fassade mit Hochdruck reinigen**
Verunreinigungen, Schmutz, Staub, Fett und lose
anhaftende Substanzen vollflächig durch geeignete
Maßnahmen, unter Beachtung der Bestimmungen des
Umweltschutzes, fachgerecht entfernen, einschl.
aller erf. Nebenarbeiten und Schutzmaßnahmen
(Einleitgenhemigung einholen inkl. Gebühren).

Verfahren: Dampf-/Heißwasserstrahlen
 Verunreinigungen entfernen (Dampf-/Heißwasserstrahlen)
Menge: 2050,000 m2

**1.2.120 Fassade mit Putzgrund grundieren**
Grundbeschichtung mit Spezial-Grundiermittelauf Dispers
ionsbasis, wasserverdünnbar, gefüllt,weiß pigmentiert,
haftvermittelnd, außen und innen einsetzbar.
Farbton:(abgestimmt auf die Schlussbeschichtung)
Nach Herstellervorgaben

Erzeugnis: Brillux / Caparol

o. glw.
Menge: 2050,000 m2

**1.2.130 Fliesen an Erdgeschoss und Sock abnehmen**
Abbruch des vorhandenen Fliesen- / Plattenbelages

im Bereich des gesamten Sockels an
- Vorderhaus Fassade Erdgeschoss bis ca. Höhe 3 m
- Innenhof Sockel bis ca. Höhe 1m.

Einschließlich Mörtelbett, D =3 cm, bis auf den tragenden Untergrund.

Das Material wird Eigentum des Auftragnehmers.

Aufbereitung / Entsorgung der Reststoffe gemäß dem Kreislaufwirtschaftsgesetz.
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Fliesen an Straßenfassade
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Fliesen an Innenhof‑
Menge: 100,000 m2

**1.2.140 Sockelschiene 10 cm fachgerecht anbringen**
*** Bedarfsposition ohne GB
Sockelschienen aus stranggepreßtem Aluminium in Trogfor
m mit vorderseitig ausgebildeter Tropfkante als Systema
bschluß mit Montage-Schlagschrauben montieren, einschl.
Sockelschienenverbindern und Eckausbildung.
Für Dämmplattendicke: 100 mm
Länge: 2000 mm
Nach Herstellervorgaben

Erzeugnis: Brillux / Caparol

o. glw.
Menge: 1,000 m

**1.2.150 Sockelschiene 12 cm fachgerecht anbringen**
*** Bedarfsposition ohne GB
Sockelschienen aus stranggepreßtem Aluminium in Trogfor
m mit vorderseitig ausgebildeter Tropfkante als Systema
bschluß mit Montage-Schlagschrauben montieren, einschl.
 Sockelschienenverbindern und Eckausbildung.
Für Dämmplattendicke: 120 mm
Länge: 2000 mm
Nach Herstellervorgaben

Erzeugnis: Brillux / Caparol

o. glw.
Menge: 1,000 m

**1.2.160 Sockelschiene 14 cm fachgerecht anbringen**
*** Bedarfsposition ohne GB
Sockelschienen aus stranggepreßtem Aluminium in Trogfor
m mit vorderseitig ausgebildeter Tropfkante als Systema
bschluß mit Montage-Schlagschrauben montieren, einschl.
 Sockelschienenverbindern und Eckausbildung.
Für Dämmplattendicke: 140 mm
Länge: 2000 mm
Nach Herstellervorgaben

Erzeugnis: Brillux / Caparol

o. glw.
Menge: 1,000 m

**1.2.170 Sockelschiene 16 cm fachgerecht anbringen**
Sockelschienen aus stranggepreßtem Aluminium in Trogfor
m mit vorderseitig ausgebildeter Tropfkante als Systema
bschluß mit Montage-Schlagschrauben montieren, einschl.
 Sockelschienenverbindern und Eckausbildung.
Für Dämmplattendicke: 160 mm
Länge: 2000 mm
Nach Herstellervorgaben

Erzeugnis: Brillux / Caparol

o. glw.
Menge: 115,000 m

**1.2.180 Wärmedämmung Durchfahrt Faserdämmplatte, WLZ 35, d=140mm**
Wärmedämmung Durchfahrt  Faserdämmplatte, WLZ 35, d=140mm
Kurztext:
Wärmedämmung Mineralwolle 140 mm, λ ≤ 0,032 W/mK, nichtbrennbar, U-Wert ≤ 0,19 W/m²K.

Langtext:
Liefern und fachgerecht anbringen einer Wärmedämmung unter der Durchfahrt (Außenbereich)
Dämmstoff: Mineralwolle-Platten, Dicke 160 mm, Wärmeleitfähigkeitsgruppe ≤ 032, nichtbrennbar nach DIN EN 13501-1 (Euroklasse A1), Wärmeleitfähigkeit λ ≤ 0,032 W/mK. Befestigung an der Rohdecke mittels zugelassener Dübel- und Tellerbefestiger gemäß Herstellerangaben.
Alle Platten dicht gestoßen, fugenfrei und versatzfrei zu verlegen, Durchdringungen fachgerecht auszuarbeiten. Verarbeitung nach den Vorgaben der DIN 4108 (Wärmeschutz) sowie unter Berücksichtigung der Brandschutzanforderungen. Zielwert: U-Wert der Fläche ≤ 0,19 W/m²K.
Inkl. aller Nebenleistungen, Arbeitsgerüste bis 3,50 m, Zuschnitt, Anpassungen und Entsorgung von Verschnitt.

Abrechnungseinheit: m²
Menge: 125,000 m2

**1.2.190 Putzträgerplatte, 10 mm, zementgebunden**
Kurztext:
Putzträgerplatte 10 mm, zementgebunden.

Langtext:
Liefern und montieren einer 10 mm starken, zementgebundenen Putzträgerplatte als Bekleidung der Dämmung. Platten fugenversetzt anbringen, Befestigung gemäß Herstellerangaben, Schrauben rostfrei. Dient als mechanischer Schutz der Dämmung und Untergrund für Oberflächenbeschichtung.
Verarbeitung gemäß DIN EN 12467.

Abrechnungseinheit: m²
Menge: 125,000 m2

**1.2.200 Oberflächenbeschichtung / Anstrich**
Oberflächenbeschichtung / Anstrich

Kurztext:
Mineralischer Putz, zweilagig, mit Egalisationsanstrich.

Langtext:
Ausführen eines mineralischen Putzsystems als Oberfläche auf den Putzträgerplatten. Zweilagig, Gesamtputzdicke ca. 8–10 mm, Armierungsgewebe im Unterputz eingebettet. Oberfläche als Reibeputz, Körnung 2 mm, witterungsbeständig und diffusionsoffen.
Abschließend egalisierender Fassadenanstrich auf Silikatbasis, Farbton nach Vorgabe.

Abrechnungseinheit: m²
Menge: 125,000 m2

**1.2.210 Rand- und Anschlussausbildung**
Rand- und Anschlussausbildung
Kurztext:
Randabschlüsse, Laibungen und Anschlüsse.

Langtext:
Ausbildung sämtlicher Randbereiche, Laibungen und Anschlüsse der Dämmung an angrenzende Bauteile (Mauerwerk, Putz, Gesims, Fallrohre etc.). Mit geeigneten Anschlussprofilen, Abschlussleisten und Fugendichtbändern gemäß Systemvorgaben. Inkl. Zuschnitt und Abdichtung gegen Feuchtigkeit.

Abrechnungseinheit: lfm
Menge: 22,000 lfm

**1.2.220 MW-Fassadendämmplatte,WLZ 35,d=100 mm**
*** Bedarfsposition ohne GB
Fassadendämmplatten aus Mineralwolle mit erhöhter
Dämmleistung, Vorderseite orange beschichtet,
mit systemzugehöriger Klebemasse dicht gestoßen in der Wulst-Punkt-Methode verkleben.
Dämmplattendicke: 100 mm
Format: 1200 x 400 mm
Kantenausbildung: stumpf
Wärmeleitfähigkeit: 0,035 W/(m x K) nach DIN 4108-4Dyn.

Steifigkeit: 7 MN/m³
WDVS-Lastklasse: >= 0,22 kN
Klasse A1 (DIN EN 13501-1) nicht brennbar

Nach Herstellervorgaben

Erzeugnis: Brillux / Caparol

Erzeugnis: Klebe- und Spachtelmasse
Verbrauch:
Erzeugnis:  MW Fassadendämmplatte WLZ 035
Verbrauch:

o. glw.
Menge: 1,000 m2

**1.2.230 MW-Fassadendämmplatte,WLZ 35,d=120 mm**
*** Bedarfsposition ohne GB
Fassadendämmplatten aus Mineralwolle mit erhöhter
Dämmleistung, Vorderseite orange beschichtet,
mit systemzugehöriger Klebemasse dicht gestoßen in der Wulst-Punkt-Methode verkleben.
Dämmplattendicke: 120 mm
Format: 1200 x 400 mm
Kantenausbildung: stumpf
Wärmeleitfähigkeit: 0,035 W/(m x K) nach DIN 4108-4Dyn.

Steifigkeit: 7 MN/m³
WDVS-Lastklasse: >= 0,22 kN
Klasse A1 (DIN EN 13501-1) nicht brennbar

Nach Herstellervorgaben

Erzeugnis: Brillux / Caparol

Erzeugnis: Klebe- und Spachtelmasse
Verbrauch:
Erzeugnis:  MW Fassadendämmplatte WLZ 035
Verbrauch:

o. glw.
Menge: 1,000 m2

**1.2.240 MW-Fassadendämmplatte,WLZ 35,d=140 mm**
*** Bedarfsposition ohne GB
Fassadendämmplatten aus Mineralwolle mit erhöhter
Dämmleistung, Vorderseite orange beschichtet,
mit systemzugehöriger Klebemasse dicht gestoßen in der Wulst-Punkt-Methode verkleben.
Dämmplattendicke: 140 mm
Format: 1200 x 400 mm
Kantenausbildung: stumpf
Wärmeleitfähigkeit: 0,035 W/(m x K) nach DIN 4108-4Dyn.

Steifigkeit: 7 MN/m³
WDVS-Lastklasse: >= 0,22 kN
Klasse A1 (DIN EN 13501-1) nicht brennbar

Nach Herstellervorgaben

Erzeugnis: Brillux / Caparol

Erzeugnis: Klebe- und Spachtelmasse
Verbrauch:
Erzeugnis:  MW Fassadendämmplatte WLZ 035
Verbrauch:

o. glw.
Menge: 1,000 m2

**1.2.250 MW-Fassadendämmplatte,WLZ 35,d=160 mm**
Fassadendämmplatten aus Mineralwolle mit erhöhter
Dämmleistung, Vorderseite orange beschichtet, mit systemzugehöriger Klebemasse dicht gestoßen in der
Wulst-Punkt-Methode verkleben.
Dämmplattendicke: 160 mm
Format: 1200 x 400 mm
Kantenausbildung: stumpf
Wärmeleitfähigkeit: 0,035 W/(m x K) nach DIN 4108-4Dyn.

Steifigkeit: 7 MN/m³
WDVS-Lastklasse: >= 0,22 kN
Klasse A1 (DIN EN 13501-1) nicht brennbar

Nach Herstellervorgaben

Erzeugnis: Brillux / Caparol

Erzeugnis: Klebe- und Spachtelmasse
Verbrauch:
Erzeugnis:  MW Fassadendämmplatte WLZ 035
Verbrauch:

o. glw.
Menge: 1850,000 m2

**1.2.260 Phenolharz-Dämmplatten anbringen (Bereiche Balkone)**
Fluchtrechtes und planebenes Anbringen von beidseitig
vlieskaschierten Fassadendämmplatten aus
Phenolharzschaum nach DIN EN 13166. Verkleben auf
vorbereiteten Untergrund mit systemzugehörigen
Plattenkleber, Stoß- und Lagerfugen kleberfrei lassen.

Brandverhalten: C-s2, d0 nach DIN EN 13501-1,
Anwendungsgebiet (DIN 4108-10): WAP

Abmessungen 1200 x 400 mm
Bemessungeswert der Wärmeleitfähigkeit nach DIN 4108-4:

d = 20 - 200 mm: 0,022 W/(mK) nach DIN 4108-4

Nach Herstellervorgaben

Erzeugnis: Brillux / Caparol

Dämmstoffdicke: ca. 100 mm
Klebeflächenanteil: =  %
Untergrund: ...
Produkt: Dämmplatte
Verbrauch:
Produkt:  Klebe- und Spachtelmasse
Verbrauch:

o. glw.
Menge: 90,000 m2

**1.2.270 MW-Fassadendämmplatte,WLZ 35,d=100 mm (Balkondecken)**
Fassadendämmplatten aus Mineralwolle mit erhöhter
Dämmleistung, Vorderseite orange beschichtet,
mit systemzugehöriger Klebemasse dicht gestoßen in der Wulst-Punkt-Methode verkleben.
Dämmplattendicke: 100 mm
Format: 1200 x 400 mm
Kantenausbildung: stumpf
Wärmeleitfähigkeit: 0,035 W/(m x K) nach DIN 4108-4Dyn.

Steifigkeit: 7 MN/m³
WDVS-Lastklasse: >= 0,22 kN
Klasse A1 (DIN EN 13501-1) nicht brennbar

Nach Herstellervorgaben

Erzeugnis: Brillux / Caparol

Erzeugnis: Klebe- und Spachtelmasse
Verbrauch:
Erzeugnis:  MW Fassadendämmplatte WLZ 035
Verbrauch:

o. glw.
Menge: 40,000 m2

**1.2.280 Perimeterdämmung 10 cm**
Perimeterdämmplatten aus EPS-Hartschaum, EPS 035 PW,mit
bituminöser Klebemasse dicht gestoßen in der
Wulst-Punkt-Methode im sichtbaren Sockelbereich verkleben.
Einbauhöhe: 1 m (bis 1 m Höhe)
Dämmplattendicke: 100 mm
Format: 1000 x 500 mm
Kantenausbildung: stumpf

Nach Herstellervorgaben

Erzeugnis: Brillux / Caparol

Erzeugnis: Dämmplatte Sockel & Perimetermeter
Verbrauch:
Erzeugnis:  Klebe & Dichtmasse
Verbrauch:

o. glw
Menge: 25,000 m2

**1.2.290 Perimeterdämmung 12 cm**
*** Bedarfsposition ohne GB
Perimeterdämmplatten aus EPS-Hartschaum, EPS 035 PW,mit
bituminöser Klebemasse dicht gestoßen in der
Wulst-Punkt-Methode im sichtbaren Sockelbereich verkleben.
Einbauhöhe: 1 m (bis 1 m Höhe)
Dämmplattendicke: 120 mm
Format: 1000 x 500 mm
Kantenausbildung: stumpf

Nach Herstellervorgaben

Erzeugnis: Brillux / Caparol

Erzeugnis: Dämmplatte Sockel & Perimetermeter
Verbrauch:
Erzeugnis:  Klebe & Dichtmasse
Verbrauch:

o. glw
Menge: 1,000 m2

**1.2.300 Perimeterdämmung 14 cm**
Perimeterdämmplatten aus EPS-Hartschaum, EPS 035 PW,mit
bituminöser Klebemasse dicht gestoßen in der
Wulst-Punkt-Methode im sichtbaren Sockelbereich verkleben.
Einbauhöhe: 1 m (bis 1 m Höhe)
Dämmplattendicke: 140 mm
Format: 1000 x 500 mm
Kantenausbildung: stumpf

Nach Herstellervorgaben

Erzeugnis: Brillux / Caparol

Erzeugnis: Dämmplatte Sockel & Perimetermeter
Verbrauch:
Erzeugnis:  Klebe & Dichtmasse
Verbrauch:

o. glw
Menge: 115,000 m2

**1.2.310 Perimeterdämmung 16 cm**
*** Bedarfsposition ohne GB
Perimeterdämmplatten aus EPS-Hartschaum, EPS 035 PW,mit
bituminöser Klebemasse dicht gestoßen in der
Wulst-Punkt-Methode im sichtbaren Sockelbereich verkleben.
Einbauhöhe: 1 m (bis 1 m Höhe)
Dämmplattendicke: 160 mm
Format: 1000 x 500 mm
Kantenausbildung: stumpf

Nach Herstellervorgaben

Erzeugnis: Brillux / Caparol

Erzeugnis: Dämmplatte Sockel & Perimetermeter
Verbrauch:
Erzeugnis:  Klebe & Dichtmasse
Verbrauch:

o. glw
Menge: 1,000 m2

**1.2.320 MW-Laibungsdämmung, d = 20 mm**
Leistung wie in Position "Fassadendämmplatten"
beschrieben, jedoch Ausführung auf Laibungsflächen
von Öffnungen.
Laibungstiefe: 250 mm
Dämmplattendicke: 20 mm
Menge: 950,000 m

**1.2.330 Zulage MW-Laibungsdämmung**
*** Bedarfsposition ohne GB
Zulage Laibungsdämmung für 10mm Mehrdicke
Menge: 1,000 m

**1.2.340 Verdübelung, L= bis 175 mm, Phenolharz-Dämmplatten**
Oberflächenbündige Verdübelung der Phenolharz-
Fassadendämmplatten mit allgemein bauaufsichtlich
zugelassenen Schraubdübeln mit punktbezogenem
Wärmedurchgangskoeffizient von 0,000 W/K nach
Dübelschema. Das Dübelschema (Dübelzugversuch)
ist vom Hersteller abzufragen und der Bauleitung zu übergeben.
Die erforderliche Dübelanzahl (n) je m² ergibt sich
aus der für die jeweils zu betrachtende Fassadenfläche
anliegenden Windsoglast (we) und der für das System
zugrunde liegenden Tragfähigkeit und Dübellastklasse.
Zu Vergleichszwecken vorab mit im Mittel 6 St/m²
Plattendübel kalkulieren.

Nach Herstellervorgaben

Erzeugnis: Brillux / Caparol

Chi-Wert: 0,000 W/K
Verankerungstiefe: mind. 25 mm
Fassadenbereich: ...
Untergrund: ...
Schaftlänge Dübel: 175 mm
Produkt: Schraubdübel
Verbrauch: 6 St/m² i. M.
Produkt:  Dübelscheibe
Verbrauch: 6 St/m²

o. glw
Menge: 90,000 m2

**1.2.350 Verdübelung, L= bis 175 mm, Miwo-Dämmplatten (Balkondecken)**
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren.

Nach Herstellervorgaben

Erzeugnis: Brillux / Caparol

Chi-Wert: 0,000 W/K
Verankerungstiefe: mind. 25 mm
Fassadenbereich: ...
Untergrund: ...
Schaftlänge Dübel: bis 175 mm
Produkt: Schraubdübel
Verbrauch: 6 St/m² i. M.
Produkt:  Dübelscheibe
Verbrauch: 6 St/m²

o. glw
Menge: 40,000 m2

**1.2.360 Verdübelung, L= bis 175 mm, Miwo-Dämmplatten**
*** Bedarfsposition ohne GB
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren.

Nach Herstellervorgaben

Erzeugnis: Brillux / Caparol

Chi-Wert: 0,000 W/K
Verankerungstiefe: mind. 25 mm
Fassadenbereich: ...
Untergrund: ...
Schaftlänge Dübel: bis 175 mm
Produkt: Schraubdübel
Verbrauch: 6 St/m² i. M.
Produkt:  Dübelscheibe
Verbrauch: 6 St/m²

o. glw
Menge: 1,000 m2

**1.2.370 Verdübelung, L= bis 215 mm, Miwo-Dämmplatten**
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren

Nach Herstellervorgaben

Erzeugnis: Brillux / Caparol

Chi-Wert: 0,000 W/K
Verankerungstiefe: mind. 25 mm
Fassadenbereich: ...
Untergrund: ...
Schaftlänge Dübel: bis 215 mm
Produkt: Schraubdübel
Verbrauch: 6 St/m² i. M.
Produkt:  Dübelscheibe
Verbrauch: 6 St/m²

o. glw
Menge: 760,000 m2

**1.2.380 Verdübelung, L= bis 235 mm, Miwo-Dämmplatten**
Oberflächenbündige Verdübelung der Miwo-Dämmplatten
(zg) mit allgemein bauaufsichtlich zugelassenen
Schraubdübeln mit punktbezogenem
WärmedurchgangsKoeffizient von 0,000 W/K nach Dübelschema. Das Dübelschema (Dübelzugversuch)
ist vom Hersteller abzufragen und der Bauleitung zu übergeben.
Die erforderliche Dübelanzahl (n) je m² ergibt sich
aus der für die jeweils zu betrachtende Fassadenfläche
anliegenden Windsoglast (we) und der für das System
zugrunde liegenden Tragfähigkeit und Dübellastklasse.
Zu Vergleichszwecken vorab mit im Mittel 6 St/m²
Plattendübel kalkulieren

Nach Herstellervorgaben

Erzeugnis: Brillux / Caparol

Chi-Wert: 0,000 W/K
Verankerungstiefe: mind. 25 mm
Fassadenbereich: ...
Untergrund: ...
Schaftlänge Dübel: bis 235 mm
Produkt: Schraubdübel
Verbrauch: 6 St/m² i. M.
Produkt:  Dübelscheibe
Verbrauch: 6 St/m²

o. glw
Menge: 1200,000 m2

**1.2.390 Mineralische Ausgleichsspachtelung**
Ausgleichsspachtelung auf MW-Fassadendämmplatten
mit mineralischem Werktrockenmörtel ganzflächig
herstellen.

Nach Herstellervorgaben

Erzeugnis: Brillux / Caparol

Schichtdicke: ca. 1 mm
Produkt:
Verbrauch:

o. glw.
Menge: 2050,000 m2

**1.2.400 Mineralische Armierungsschicht, d = 4 mm**
Armierungsschicht auf Fassadendämmplatten mitmineral
ischem Werktrockenmörtel und alkaliresistentemArmierung
sgewebe mit erhöhtem Flächengewicht von 165 g/m², +- 5%
 gem. DIN 53854 (dadurch Erhöhung derArmierungsstabilit
ät) ganzflächig herstellen.
Technische Eigenschaften:
- A2-s1,d0 gemäß DIN EN 13501

Nach Herstellervorgaben

Erzeugnis: Brillux / Caparol

-Schichtdicke: ca. 4 mm
Gewebe-Maschenweite: 4 x 4 mm
Erzeugnis: -Gewebe
Verbrauch:
Erzeugnis: -Klebe- und Armierungsmasse
Verbrauch:

o. glw.
Menge: 2050,000 m2

**1.2.410 Kunststoffwinkel 3,5*3,5cm anbringen**
*** Bedarfsposition ohne GB
Kunststoffwinkel 3,5*3,5cm mit Silicon an der
Fensterlaibung anbringen zur Aufnahme einer 3cm Wärmedämmplatte.
Menge: 1,000 m

**1.2.420 Gewebeanschlußleiste**
Anschlussfugen an angrenzende Bauteile ausbilden mit
Fertigteilprofil, bestehend aus Kunststoffschienemit
selbstklebendem Schaumband, Gewebestreifen und Folienabdeckung.

Nach Herstellervorgaben

Erzeugnis: Brillux / Caparol

Dämmstoffdicke: bis 160 mm
Hellbezugswert:  20 (Fassade und Rahmen)
Erzeugnis: Anputzprofil
Verbrauch:

o. glw.
Menge: 950,000 m

**1.2.430 Gewebe-Eckschutz**
Kantenschutz aus Glasgewebewinkel mit Kunststoff-Innenw
inkel an allen Außenecken, Kanten undFensterleibungen m
it Armierungsmasse anbringen.

Nach Herstellervorgaben

Erzeugnis: Brillux / Caparol

Länge: 2500 mm
Schenkellänge: 100 x 230 mm
Erzeugnis: Gewebe-Eckschutz
Verbrauch:

o. glw.
Menge: 2250,000 m

**1.2.440 Tropfkantenprofil**
*** Bedarfsposition ohne GB
Fluchtrechte Verlegung eines Kantenprofiles mit
beidseitigem integrierter Gewebestreifen zur  Ausbildung von
 Tropfkanten, z.B. bei  Balkonuntersichten, Versätzen,
Stürzen u.a.  Fachgerecht in die Armierungsmasse einbetten und  planspachteln.

Nach Herstellervorgaben

Erzeugnis: Brillux / Caparol

 Produkt: Tropfkantenprofil
Verbrauch:

o. glw.
Menge: 1,000 m

**1.2.450 Fugendichtband**
Anschlußfugen an angrenzende Bauteile ausbilden
 mit expandierendem Fugendichtband.

Nach Herstellervorgaben

Erzeugnis: Brillux / Caparol

Fugenbreite: 2 - 6 mm
Erzeugnis: Fugendichtband
Verbrauch:

o. glw.
Menge: 1500,000 m

**1.2.460 Armierung im Sturz-/Laibungsbereich**
Armierungselement im Sturz-/Laibungsbereich mit
Diagonalarmierung aus einem Glasgewebe-Formteil an allen Gebäudeöffnungsecken vollflächig in die Armierungsschicht einbetten.

Nach Herstellervorgaben

Erzeugnis: Brillux / Caparol

Laibungstiefe bis 20 cm
Maschenweite: 4 x 4 mm
Erzeugnis: Sturzeckwinkel
Verbrauch:

o.glw.
Menge: 748,000 Stk

**1.2.470 Fensterlaibungen und Faschenausbildung**
Glattputzbeschichtung als Laibungsausbildung aus
mineralischem Werktrockenmörtel.

Nach Herstellervorgaben

Erzeugnis: Brillux / Caparol

Laibungstiefe: ca. 30 cm
Fensterfasche: 5 cm
Schichtdicke: ca. 2 - 3 mm
Erzeugnis: -Feinspachtel
Verbrauch:

o. glw
Menge: 950,000 m

**1.2.480 Glattputz im Sockelbereich**
Glattputz im Sockelbereich aus mineralischem Werktrockenmörtel.
(Mörtelgruppe PIII nach DIN V 18 550 /DIN EN
998-1, Festigkeitsklasse CS III nach DIN EN 998-1)

Nach Herstellervorgaben

Erzeugnis: Brillux / Caparol

Schichtdicke: ca. 2 - 3 mm
Farbton: weiß
Erzeugnis:
lVerbrauch

o. glw
Menge: 115,000 m2

**1.2.490 Mineral-Fassadenleichtputz**
Strukturputz aus mineralischem Werktrockenmörtel mit
Leichtzuschlagstoffen auf Kalk-Zement-Basis.

Nach Herstellervorgaben

Erzeugnis: Brillux / Caparol

Körnung: ca. 3,0 mm
Struktur: Kratzputz-Struktur
Farbton: Standardfarbton gemäß Technischer Information
Erzeugnis: Mineral-Fassaden-Leichtputz
Verbrauch:
o.glw.
Menge: 2050,000 m2

**1.2.500 Egalisationsbeschichtung**
Egalisationsbeschichtung (Zwischen- und Schlussbeschichtung) der verputzten Fassadenfläche mit Dispersions-Silikatfarbe in einem Arbeitsgang, wasser verdünnbar, matt.

Nach Herstellervorgaben

Erzeugnis: Brillux / Caparol

Farbton: weiß
Erzeugnis:
Verbrauch:

o. glw.

Hinweis: Die Erstellung eines Farbkonzeptes in Abstimmung mit dem AG und visualisiert vom Farbhersteller ist in diese Pos.
einzukalkulieren.
Menge: 2050,000 m2

**1.2.510 Farbtonzulage für Hellbezugswerte 70 bis 100**
Menge: 1500,000 m2

**1.2.520 Farbtonzulage für Hellbezugswerte 40 bis 69**
Menge: 550,000 m2

**1.2.530 Farbtonzulage für Hellbezugswerte 39 bis 0**
*** Bedarfsposition ohne GB
Menge: 1,000 m2

**1.2.540 Laibung, Faschen in anderen Farbton**
Fensterlaibungen und Faschen mit Dispersions-Silikatfarbe
in einem anderen Farton absetzen. (nach Wahl AG)

Nach Herstellervorgaben

Erzeugnis: Brillux / Caparol

Erzeugnis:
Verbrauch:

o. glw.
Menge: 950,000 m

**1.2.550 Abdichtungsanstriche, Oberputz/Perimeterdämmplatte**
Zwei Abdichtungsanstriche im Übergangsbereich Oberputz/
Perimeterdämmplatte, im erdberührten Bereich, zum Schutz
vor aufsteigender Feuchtigkeit, mit organischer Spachtelmasse,

Nach Herstellervorgaben

Erzeugnis: Brillux / Caparol

Erzeugnis: SockelFlex
Verbrauch:

o. glw.
Menge: 115,000 m2

**1.2.560 Holzflächen beareiten**
Holzflächen beareiten bestehend aus:
-Untergrundvorbereitung, Holzteile schleifen und
Holzschutz auftragen (inkl. Grundierungsarbeiten)
-die vorbereiteten Holzflächen mehrfach (mind 2-fach)
nach Wahl AG lackieren (inkl. Grundierungsarbeiten)
Menge: 75,000 m2

**1.2.570 Metallflächen /Geländer**
Metallflächen /Geländer

Grund- und Schlussbeschichtung mit Metallschutzbeschichtung
aus Styrol-Acryldispersion, seidenmatt, pigmentiert.
Technische Eigenschaften:
- Hohe Elastizität und Haftfestigkeit
- Blei- und chromatfrei
- Beständig gegen verdünnte mineralische
Säuren, Alkalien und Salzlösungen
- Reißdehnung: ca. 200 %
Farbton: Hellgrau
Erzeugnis: Disboflex 480 Metallschutz
Verbrauch: 0,32 l/m²
Hinweis: Eine Trockenschichtdicke von 350 µm
in 2 Arbeitsgängen muss erreicht werden.

oder gleichwertig
Menge: 25,000 m2

#### Abschnitt 1.3 Fensterbänke

**1.3.10 Aluminium-Aussenfensterbank, System**
Aluminium-Aussenfensterbank, System
Außenfensterbank aus Aluminium 1,8 mm stark, System Hengste KH 2000, Neigung 5°, mit hinterer Aufkantung, Höhe 20 mm (individuell an das Sohlbankprofil anpassbar), vordere Tropfnase 40 mm und seitlichen Hengste-Gleitabschlüssen KH 200 aus Aluminium mit integrierter EPDM-Dichtung, Oberseite mit einer UV- beständigen Schutzfolie versehen (ist innerhalb von 6 Monaten bauseits zu entfernen), Unterseite mit Antidröhnband beklebt, Hengste- Variohalter KH 300 aus Aluminium sowohl zur Abstützung der Fensterbank als auch zum Halt gegen Winddruck. Liefern und nach folgendem Leistungsumfang montieren:
Ausbau bzw. Abtrennen der alten Fensterbank einschl. Entsorgung. Anschrauben der hinteren Aufkantung an das Sohlbankprofil des Fensters (muss auf bauliche Vorraussetzungen abgestimmt werden). Abdichtung erfolgt durch dispersionsgetränktes Compriband. Verkleben des
Fensterbankprofils mit der Brüstungsoberfläche mittels
PU-Schaum. Zur Überbrückung der Wärmedämmschicht wird
der Hengste-Variohalter mit dem Einschubteil in die
Tropfnase eingehängt und mit der Rückseite am Mauerwerk
befestigt. Die Setzabstände der Halter sind wie folgt
einzuhalten:
Seitenabstand max. 300 mm,
Abstand zwischen zwei Haltern max. 600 mm.
Material: Aluminium
Farbe: Aluminium E6EV1 eloxiert, Aluminium Weiß RAL
9016, Aluminium Antrahzit RAL 8077, Aluminium RAL
9006, Aluminium RAL nach Wahl
Dicke: 1,8 mm Ausladung:
350 - 450 mm
Länge: ............ mm

Hersteller: Karl-Hengste GmbH & Co. KG

oder gleichwertig
Menge: 200,000 m

**1.3.20 Anschlußfugen mit Acryl-Fugenweiß**
Anschlußfugen zu Fenstern und Türen mit Acryl-Fugenweiß  versiegeln
Menge: 1500,000 m

#### Abschnitt 1.4 Balkonböden

**1.4.10 Kontrolle / Überprüfung der Balkone**
Kontrolle / Überprüfung der Balkone (Balkondecken, Balkonwände innen wie außen, Balkonboden) auf Hohlstellen,
lose Putzflächen, Untergrundbeschaffenheit inkl. Kartierung / Dokumentation für die weitere notwendige Bearbeitung.
Menge: 9,000 Stk

**1.4.20 PMMA Balkonabdichtung**
*** Bedarfsposition ohne GB
PMMA Balkonabdichtung, Estrichflächen von Balkonen als Balkonflächenabdichtungssystem mit 2-K-komponentigen Epoxiharzbeschichtungen mit Gewebeeinlage gemäß Herstellervorschrift beschichten, incl.
- Vorbereitung des Untergrundes durch Schleifen der Oberfläche
- Grundierung/Haftbrücke
-Abdichtung 1. Lage mit Spezialflieseneinlage
- Abdichtung 2. Lage / Nutzschicht
- Versiegelung inkl. eingestreuter Farbchips
Menge: 1,000 m2

**1.4.30 Zulage Wandanschluss**
*** Bedarfsposition ohne GB
Wandanschluss, Zulage vertikaler Abschluß zur Position für die Aufkantung mit Gewebeeinlage, Höhe bis. 15 cm Ausführung gemäß Herstellervorschrift incl. Fugenüberbrückung.
Menge: 1,000 m

**1.4.40 Schützen der Balkone vor unerlaubten Zutritt**
Schützen der Balkone vor unerlaubten Zutritt aus den Wohnungen mittels Holzlattung, OSB-Platten, o. ä.
Menge: 9,000 Stk

**1.4.50 Sammelbeprobung der Abdichtung (Bitumen auf Asbest, KMF und PAK)**
*** Pauschalposition
*** Bedarfsposition ohne GB
Sammelbeprobung der Abdichtung (Bitumen auf Asbest, KMF und PAK) inkl. Analyse
Menge: 1,000 psch

**1.4.60 Zulage Entsorgung PAK**
*** Bedarfsposition ohne GB
Zulage fachgerechte Entsorgung PAK, inkl. Einzelentsorgungsnachweis
Menge: 1,000 TO

**1.4.70 Zulage Entsorgung Asbest**
*** Bedarfsposition ohne GB
Zulage fachgerechte Entsorgung Asbest, inkl. Einzelentsorgungsnachweis
Menge: 1,000 TO

**1.4.80 Zulage Entsorgung KMF**
*** Bedarfsposition ohne GB
Zulage fachgerechte Entsorgung KMF, inkl. Einzelentsorgungsnachweis
Menge: 1,000 TO

**1.4.90 Abbruch Balkondeckenputz**
*** Bedarfsposition ohne GB
Abbruch und Entsorgung Balkondeckenputz
Menge: 40,000 m2

**1.4.100 Abbruch Innenwandputz**
*** Bedarfsposition ohne GB
Abbruch und Entsorgung Innenwandputz
Menge: 35,000 m2

**1.4.110 Abbruch Außenwandputz**
*** Bedarfsposition ohne GB
Abbruch und Entsorgung Außenwandputz
Menge: 45,000 m2

**1.4.120 Oberbelag entfernen Estrich anrauhen**
Oberbelag entfernen Estrich anrauhen
lose alte Beschichtung entfernen und entsorgen.
Nach Prüfung des Estrichs diesen anrauhen und für die weitere Bearbeitung vorbereiten wie Grundierung, Primer, Ausgleich zur Aufnahme der Beschichtung gem. Herstellervorgaben
Menge: 35,000 m2

**1.4.130 Abbruch Balkonböden bis zur Rohdecke inkl. Abdichtungen**
*** Bedarfsposition ohne GB
Abbruch und Entsorgung Balkonböden bis zur Rohdecke inkl. Abdichtungen
Menge: 1,000 m2

**1.4.140 Maueranker freistemmen, entrosten, Korrosionsschutz auftragen, Öffnungen zumauern**
*** Bedarfsposition ohne GB
Menge: 1,000 m

**1.4.150 Bearbeiten Stahlträger inkl. Tropfkantenprofil**
*** Bedarfsposition ohne GB
Menge: 1,000 m

**1.4.160 Unterbeton herstellen**
*** Bedarfsposition ohne GB
Menge: 1,000 m2

**1.4.170 Zementestrich, Drainageestrich im Gefälle herstellen**
*** Bedarfsposition ohne GB
Zementestrich, Drainageestrich im Gefälle herstellen
Zementestrich als Gefälleestrich herstellen, ZE 30, faserbewehrt. 4 -8 cm, Gefälle zum Einlauf hin,
Oberfläche gefilzt.
Menge: 1,000 m2

**1.4.180 Unterschnitte zur Fassade herstellen**
*** Bedarfsposition ohne GB
Menge: 45,000 m

**1.4.190 Schwelle an den Balkontüren einschalen und betonieren ?**
Schwelle an den Balkontüren einschalen und betonieren
Menge: 9,000 Stk

**1.4.200 Putzausgleichsschicht Balkoninnenwände herstellen**
*** Bedarfsposition ohne GB
Menge: 35,000 m2

**1.4.210 Putzausgleichsschicht Balkonaußenwände herstellen**
*** Bedarfsposition ohne GB
Menge: 45,000 m2

**1.4.220 Putzausgleichsschicht Balkondecken herstellen**
*** Bedarfsposition ohne GB
Menge: 35,000 m2

**1.4.230 Bitumenvoranstrich aufbringen**
*** Bedarfsposition ohne GB
Menge: 1,000 m2

**1.4.240 2-lagige Bitumenabdichtung herstellen**
*** Bedarfsposition ohne GB
Menge: 1,000 m2

**1.4.250 Fußbodenentwässerung ausstemmen**
Fußbodenentwässerung ausstemmen und entsorgen i
Menge: 9,000 Stk

**1.4.260 neuen Fußbodenablauf DN 50 Loro X einbauen**
neuen Fußbodenablauf einbauen inkl. Kernbohrung
Balkonablauftöpfe aus verz. Stahl Farbrikat: Loro-x Serie GF DN 50 seitlich liefern und montieren.
o. glw.
Menge: 9,000 Stk

**1.4.270 Entwässerungen einschalen und ausbetonieren**
Entwässerungen einschalen und ausbetonieren
FE-Deckendurchbruch der Balkondecke mit Beton, C25/30, schließen, inkl. Schalungsarbeiten FE.
Menge: 9,000 Stk

**1.4.280 Alte Notüberläufe demontieren und fachgerecht entsorgen.**
*** Bedarfsposition ohne GB
Menge: 9,000 Stk

**1.4.290 Balkonnotüberlauf herstellen**
*** Bedarfsposition ohne GB
Balkonnotüberlauf herstellen
Notüberläufe liefern und fachgerecht einsetzen, Notspeier aus Titanzink, 0,7 mm, DN 40, Länge bis 500 mm, Flansch 150 x 1250 mm, inkl. neuesLoch in Balkonbrüstung, Kernbohrung ca. 40 mm.
Menge: 9,000 Stk

**1.4.300 Balkonablaufrohr demontieren und fachgerecht entsorgen.**
Balkonablaufrohr demontieren und fachgerecht entsorgen.
a. ca. 4,0 m
Menge: 9,000 Stk

**1.4.310 Balkonablaufrohr liefern und montieren**
Balkonablaufrohr aus verz. Stahlrohr a. ca. 4,0 m, Farbrikat: Loro-x DN 70 lierfern und montieren.
o. glw.
Menge: 9,000 Stk

**1.4.320 Abzweig oder Reduktionswinkel liefern und montieren**
Abzweig oder Reduktionswinkel aus verz. Stahlrohr, Fabrikat: Loro-x DN70x50 liefern und montieren, inkl. aller Dichtelemente.
o. glw.
Menge: 9,000 Stk

**1.4.330 Bogen 15 ° - 87 ° liefern und montieren**
Bogen 15 ° - 87 ° aus verz. Stahlrohr, Fabrikat: Loro-x DN 70 liefern und montieren, inkl. der erforderlichen Dichtelmente.
Menge: 9,000 Stk

**1.4.340 Anschluss an Fallrohre herstellen, inkl. Lieferung der Rohre und Bögen**
Menge: 1,000 Stk

**1.4.350 Gefälleausgleich aus Epoxidharzmörtel herstellen**
*** Bedarfsposition ohne GB
Menge: 1,000 m2

**1.4.360 Kratzspachtelung zur Egalisierung herstellen**
*** Bedarfsposition ohne GB
Menge: 1,000 m2

**1.4.370 Herstellen einer Hohlkehle**
Herstellen einer Hohlkehle mit einem zweikomponentigen
Epoxidharz
Menge: 65,000 lfm

**1.4.380 Fugenmasse einbringen**
Menge: 65,000 lfm

**1.4.390 Aufbringen einer Beschichtung**
Aufbringen einer Beschichtung aus einem einkomponentigen
Polyyuretanharz, StoPur EA200 RAL 7032 o. glw.
Menge: 35,000 m2

**1.4.400 loses Einstreuen von farbigen Chips 3mm**
Menge: 35,000 m2

**1.4.410 Siebaufsatz für Bodeneinlauf**
Menge: 9,000 Stk

#### Abschnitt 1.5 Klempnerarbeiten

**1.5.10 Sichtschutzelemente demontieren und entsorgen**
*** Bedarfsposition ohne GB
Sichtschutzelemente demontieren und entsorgen
Erkerbalkon
Menge: 1,000 Stk

**1.5.20 Brüstungsabdeckung inkl. Blumenkastengitter demontieren und entsorgen**
Brüstungsabdeckung demontieren und entsorgen inkl. Blumenkastengittererhöhung

Vor Entsorung der Blumenkastengittererhöhung ist die Wiederverwendung dieser mit der Bauleitung zu besprechen.
(Lagerung bauseits)
Menge: 37,000 m

**1.5.30 Zinkbalkonbrüstungsabdeckung 0,7 mm liefern und montieren**
Zinkbalkonbrüstungsabdeckung 0,7 mm liefern und fachgerecht montieren inkl. Eckausbildung

max. Zuschnitt 500 mm
Menge: 37,000 m

**1.5.40 Wiedereinbau der Blumenkastengittererhöhungen**
*** Bedarfsposition ohne GB
Wiedereinbau der Blumenkastengittererhöhungen
inkl. Vorbereitung und Grund- sowie Schlussbeschichtung

Grund und Schlussbeschichtung mit Metallschutzbeschichtung
aus Styrol-Acryldispersion, seidenmatt, pigmentiert.
Technische Eigenschaften:
- Hohe Elastizität und Haftfestigkeit
- Blei- und chromatfrei
- Beständig gegen verdünnte mineralische
Säuren, Alkalien und Salzlösungen
- Reißdehnung: ca. 200 %
Farbton: Hellgrau
Erzeugnis: Disboflex 480 Metallschutz
Verbrauch: 0,32 l/m²
Hinweis: Eine Trockenschichtdicke von 350 µm
in 2 Arbeitsgängen muss erreicht werden.

oder gleichwertig
Menge: 37,000 m

**1.5.50 Brüstungserhöhung Blumenkastengitter**
*** Bedarfsposition ohne GB
Brüstungserhöhung Blumenkastengitter auf 900 mm bzw. 1100 mm (ab 12 m Absturzhöhe)

Ausführung Flachstahl, Ausführung in Stahl S235JR jedoch feuerverzinkt

inkl. Einrichten, Transport, Kleinmaterial allgemein (Diverse Befestigungs- und Verbrauchsmaterialien) sowie Montage
Menge: 37,000 m

**1.5.60 Absturzsicherung Fenster (ab 12 m Gebäudehöhe)**
Absturzsicherung Fenster (ab 12 Meter)

Position:
Absturzsicherung an Fenstern gemäß DIN EN 1991, bestehend aus einer horizontalen Stange aus verzinktem Stahlrohr Ø 33,7 mm, Wandstärke 2,9 mm, in gängigen Längen bis 1,50 m. Montage in Fenstern ab 12,00 m Gebäudehöhe.
Die Stangen werden vor Ort passgenau zugeschnitten, angepasst und fest in der Laibung verankert. Inklusive sämtlicher Befestigungsmittel und Korrosionsschutz.

Abrechnungseinheit:
Stück (Stk.)
Menge: 32,000 Stck

#### Abschnitt 1.6 Sonstiges

**1.6.10 Für unvorherzusehende Stundenlohnarb.**
Für unvorherzusehende Stundenlohnarb.
nach Angabe der Bauleitung z. Nachweis
für einen Facharbeiter
Menge: 20,000 Std

**1.6.20 wie vor, Bauhelfer**
*** Bedarfsposition ohne GB
wie vor,
für einen Bauhelfer
Menge: 1,000 Std

**1.6.30 wie vor, Azubi**
*** Bedarfsposition ohne GB
wie vor,
für einen Auszubildenden
Menge: 1,000 Std

**1.6.40 Nistkästen Mauersegler**
Nistkästen Mauersegler
liefern und montieren
Typ MSHE-UP-15 Einbauversion mit Putzring
für Unterputzmontage
o. glw
Menge: 5,000 Stk

**1.6.50 Nistkästen Fledermaus**
Nistkästen Fledermaus
liefern und montieren
Typ FGUP Einbauversion mit Putzring
für Unterputzmontage
o. glw.
Menge: 2,000 Stk

**1.6.60 Strafe Missachtung der Baustellenordnung und Verhalten auf der Baustelle**
*** Bedarfsposition ohne GB
Strafe Missachtung der Baustellenordnung und Verhalten auf der Baustelle:
Zur Wahrung der Sicherheit auf der Baustelle wird bei folgenden Delikten eine Strafe in Form eines Abzugs je Fall fällig:
-Bauhelm (1 Ermahnung)
-S3 Schutzschuhe (1 Ermahnung)
-Alkohol (in Verbindung mit Verweis von der Baustelle)
-Drogen (In Verbindung mit Verweis von der Baustelle)
Menge: 1,000 Stk
